# 692A Kita Kerwespatze Rülzheim
Angebotsaufforderung (GAEB DA XML 3.1, DA83)
Währung: EUR
Erstellt mit: CaliforniaX by G&W Software AG, CaliforniaX V25.1.03, 20.04.2026

## LEISTUNGSVERZEICHNIS VE 460 AUFZUGSANLAGE
LEISTUNGSVERZEICHNIS  VE 460  AUFZUGSANLAGE

PROJEKT :  Umbau und Erweiterung Kita Kerwespatzen
  Gartenstraße 11
  76761 Rülzheim

BAUHERR :  Ortsgemeinde Rülzheim
vertr. d. Herrn Bgm. Michael Braun
c/o Verbandsgemeindeverwaltung Rülzheim
Am Deutschordensplatz 1
76761 Rülzheim

AUSFÜHRUNGSTERMIN:  siehe Vergabeunterlagen

VERGABEART :  siehe Vergabeunterlagen

ABGABEORT:  siehe Vergabeunterlagen

Der Zuschlag wird durch den Auftraggeber erteilt.
Der Unterzeichnete erbietet sich, aufgrund genauer Prüfung der Verhältnisse den Vertragsgegenstand nach unterschriftlicher Anerkennung aller Vertragsbestandteile, unter Bindung bis zum Ablauf der Zuschlagsfrist, zu den in diesem Leistungsverzeichnis angebotenen Einheitspreisen um die voraussichtliche Gesamtsumme von:

EUR  . . . . . . . . . . . . . . . . . . . . . . . . . . .  (Brutto)  EUR  . . . . . . . . . . . . . . . . . . . . . . . . . . .  (Brutto)
(vor der Prüfung)  (nach der Prüfung)

abzügl. Nachlass  ............... %  EUR  . . . . . . . . . . . . . . . . . . . . . . . . . . .  (Brutto)
(vor der Prüfung)  (Gesamtsumme abzügl. Nachlass, nach der Prüfung)

abzügl. Skonto  ............... % / ............... (Werktage)  ab Rechnungseingang (Eingangsstempel) bei Architekturbüro

Der Anbieter erklärt sich sowohl mit der Leistungsbeschreibung, als auch mit den technischen und geschäftlichen Vorbemerkungen einverstanden.

 . . . . . . . . . . . . . . . . . . . . . , den . . . . . .  . . . . . . . . . . . . . . . . . . . . . . . . . . . .. . . . . . . . . . . . . . . . . . . . . . .
(Ort und Datum)  (Stempel und Unterschrift)

## BAUBESCHREIBUNG UND PLANUNTERLAGEN
Baubeschreibung

Umbau und Erweiterung Kita Kerwespatzen
Gartenstraße 11
76761 Rülzheim

Die genannte Baumaßnahme umfasst 2 Bauabschnitte:
- 2-geschossiger Anbau auf der Südseite der best. Kita.
- Umbau des 2-geschossigen Bestandsgebäudes

Die Kita-Betrieb wird vor Beginn der Baumaßnahme evakuiert.
Das Baufeld nördlich der Kita wird zum öffentlichen Verkehrsraum bauseits mit einer Bauzaunanlage abgegrenzt. Das Aussenspielgelände ist über eine 2-flg. Toranlage an der östlichen Zaunanlage von der Lindenstraße her zugängig.
Das bisherige Außenspielbereich im Bereich des Baufeldes wird vor Beginn der Maßnahme bauseits gerodet.
Für die Aufstellung des Baukrans ist die Nordost-Ecke des Grundstücks vorgesehen.

Dem Bieter wird empfohlen die Örtlichkeit bzg. Zufahrtsmöglichkeit zur Baustelle zu prüfen. Eventuell erhöhte Aufwendungen werden nicht sep. vergütet und sind entsprechend in die Positionen einzukalkulieren.

Der Auftragnehmer hat einen Bauablaufplan für seine eigenen Leistungen gleich nach Auftragserteilung zu erstellen.
Der Auftragnehmer muss mit einem kompetenten deutschsprachigen Bauleiter bzw. Montageleiter an der Baustelle vertreten sein.

Anlagen

Nachstehende Planunterlagen liegen der Leistungsbeschreibung bei (teilweise unmaßstäblich!):

1. 692A 2-002_Vorabzug Grundriss KG  08.04.2026
2. 692A 2-003_Vorabzug Grundriss EG  14.04.2026
3. 692A 2-004_Vorabzug Grundriss OG  07.04.2026
4. 692A 2-006_Vorabzug Schnitte  31.03.2026
5. 692A 2-007_Vorabzug Ansichten  31.03.2026
6. 692A Architektenlageplan  20.03.2026
7. 692A Fotoseiten 16.04.2026

Baueingabepläne sind keine Ausführungspläne!

Die, der Angebotsanfrage beiliegenden Planunterlagen dienen lediglich der Kalkulation; die Ausführung erfolgt nach vorheriger Absprache mit der Bauleitung, sowie nach Werk-, Detail, und Statikplanung.

## ZTV - VE 460 Aufzugsanlagen
ZUSÄTZLICHE TECHNISCHE VERTRAGSBEDINGUNGEN

1.  Allgemein

1.1  Die "Zusätzlichen technischen Vertragsbedingungen" der einzelnen Leistungsbereiche gelten grundsätzlich für alle Leistungsbereiche des LVs, auch wenn in den einzelnen Leistungsbereichen nicht alle Vorschriften erwähnt sind.

1.2  Die Platzverhältnisse sind auf der Baustelle nachzuprüfen. Der Auftragnehmer hat sich über Lage und Beschaffenheit des Grundstücks, der Gebäude, sowie der bestehenden Transport- und Lagermöglichkeiten zu informieren.

1.3  Der Auftragnehmer hat keinen Anspruch darauf, dass ihm für seine Belegschaft bzw. zur Lagerung der Materialien und Werkzeuge ein verschließbarer Raum zur Verfügung gestellt werden kann.

1.4  Sämtliche mit der Leistung des Auftragnehmers in Verbindung stehende und auf der Baustelle befindlichen Materielien und Bauteile sind gegen Beschädigung zu sichern. Der Auftragnehmer haftet für alle Beschädigungen bis zur Abnahme der gebrauchsfertigen Leistung.

1.5  Der Auftragnehmer ist verpflichtet, alle im Zusammenhang mit seiner Leistung im Bauwerk und auf der Baustelle verursachten Verunreinigungen, Verpackungs - und Materialabfälle, sowie Essensreste und deren Verpackungen mindestens einmal wöchentlich ohne Aufforderung und auf eigene Kosten zu beseitigen. Erforderlichenfalls ist die Bauleitung berechtigt, nicht beseitigten Bauschutt etc., nach einmaliger erfolgloser Aufforderung mit Fristsetzung zur Beseitigung, zu Lasten des Auftragnehmers beseitigen zu lassen.

1.6  Die Baustelle ist täglich nach Arbeitsende sicher zu hinterlassen, d.h. die erforderlichen Sicherungsmaßnahmen laut UVV der Berufsgenossenschaft sind täglich durchzuführen.
  Auf Verlangen ist der Bauleitung die Person zu benennen, die auf Auftragnehmerseite als Sicherheitsfachkraft tätig ist.

1.7  Während der Bauarbeiten sind die Gefahrenstoffverordnung und die Immissionsschutzgesetze (in der jeweils gültigen Fassung) zu berücksichtigen.

  Aufzugsanlagen

2.  Technische Leitbeschreibung

  Für die Ausführung der Arbeiten sind folgende Vorschriften und Normen bindend :

    - DIN  18202  Toleranzen im Hochbau
    - DIN  18299  Allgemeine Technische Vertragsbedingungen
    - DIN  18385  Aufzugsanlagen

  Die Einrichtung und Vorhaltung der Baustelle ist gemäß dem geringen Umfang der Arbeiten nach DIN 18299 in die Einheitspreise einzukalkulieren. Gleiches gilt für erforderliche Einmessungen und laufende Kontrollmessungen, sowie die Vorhaltung der erforderlichen Geräte.

  Die ausgeschriebenen Qualitäten, Erzeugnisse und Typen sind Richtqualitäten. Werden abweichende Qualitäten oder Erzeugnisse angeboten, so sind diese im Angebot genau zu benennen und durch technische Beschreibungen zu belegen. Der Auftraggeber übernimmt die Garantie dafür, daß die angebotenen und eingebauten Qualitäten und Erzeugnisse für den jeweiligen Verwendungszweck zugelassen und geeignet sind.

Für die Arbeiten aller Titel ist zu beachten
und bei den Einheitspreisen einzukalkulieren:

1. Lagerflächen für Material werden vor Ort durch die Bauleitung angegeben; zur Räumung der Baustelle gehört das besenreine Hinterlassen der Lagerflächen.
2. Alle Herstellerangaben, -vorschriften zu Verarbeitung und Verbrauch sind zu beachten.
3. Alle Produkte der Bieterangaben sind auf Ihre Zulassung eigenverantwortlich zu prüfen; die Zulassung ist auf Verlangen der Bauleitung einzureichen.
4. Alle erforderlichen Befestigungsmittel, sofern nicht separat aufgeführt sind einzukalkulieren.
5. Alle Verpackungsmaterialien sind ordnungsgemäß zu entsorgen.
6. Baustelleneinrichtung, -vorhaltung und -räumung, Einrichten, Sichern, Vorhalten und Räumen aller zur Ausführung der vertraglich Arbeiten erforderlichen Einrichtungen (z. B. Bau-, Werkzeug-, und Material- container etc.);
7. Bei den Positionen mit Entsorgung, sind alle Kosten des Abtransports, sowie alle Container- und Deponiegebühren in die Einheitspreise einzukalkulieren.
8. Ein Baukran / Montagekran steht bauseits nicht zur Verfügung

ORTSBESICHTIGUNG:
Dem Auftraggeber wird empfohlen vor Abgabe des Angebots eine Ortsbesichtigung vorzunehmen;
diese ist im Vorfeld mit der Bauleitung abzustimmen.

## 460 Aufzuganlage
Datum: 20.04.2026

### 1 Aufzugsanlage

**1.1 Plattformliftanlage**
Plattformliftanlage

- nach Maschinenrichtlinien 2006/42/EG und DIN EN 81-41
- Tragfähigkeit: 400 kg
- Stromanschluß 230V-
- 3 Haltestellen (1x KG, 1x EG + 1x OG; siehe Grundrisse);
- kein Durchlader
- Geschosshöhen:
- OK FFB KG bis OK FFB EG = 2,53m
- OK FFB EG bis OK FFB OG =3,435m
- Mauerwerksschacht mit bauseitigen Türöffnungen
- Schachtmaße ca. 1,80 x 1,80m

- Wandstärke  MW-Schacht
- links:  20cm KS-Mauerwerk
- vorne:  20cm-KS-Mauerwerk
- rechts:  36,5cm Leichthochlochziegel (bei Bedarf mit Stb-Balken nach Angabe Aufzugbauer)
- hinten:  36,5cm Leichthochlochziegel

- Plattformmaß  ca. 1,40-1,50 m  x  1,10 m
- Spindel- oder Hydraulikantrieb
- Befestigung des Antriebsystems in Stb-Bopla und StB-Geschossdecke ü.EG (bei Bedarf auch Stb-Decke ü. OG möglich)
- Unterfahrt ca.  50 - 120mm (nach Bauart und Angabe Aufzugsbauer)
  - Totmannsteuerung vom Aufzuginnern
  - Selbsthaltesteuerung vom Außentaster
- Plattform aus Edelstahl

- Edelstahltableau
- akkugestützter Notablass
- Notrufsystem
- Einklemmschutz mit Kontaktleiste o. ä.
- LED-Beleuchtung mit Abschaltautomatik bei Nichtbenutzung des Aufzugs
- 3 verglaste Alu-Rahmentüren, VSG, Klarglas; lichter Durchgangsbreite/h-öhe ca. 0,90m/ 2,00m, Oberfläche pulverbeschichtet Feinstruktur, Farbe: standard weiß oder grau; incl. Edelstahl Drückergarnitur;
- Fingerklemmschutz zur Sicherung der Nebenschließkante
- einseitige Rahmenverbreiterung an beiden Aufzugstüren zur Aufnahme von Ruftaster und Schlüsselschalter (beide incl.) bauseitige Lieferung Profilhalbzylinder
- Inbetriebnahme u. Einweisung Aufzugsanlage

- incl. Montage-/Rollgerüst für Aufzugmontage
Menge: 1,000 psch
Kostengruppe DIN 276 2018-12: 461

**1.2 Mehrpreis für Alu-Rahmentüren in RAL-Farbe nach Wahl AG**
Mehrpreis für Alu-Rahmentüren in RAL-Farbe nach Wahl AG
pulverbeschichtet in Feinstruktur
Menge: 3,000 St
Kostengruppe DIN 276 2018-12: 461

**1.3 Mehr- bzw. Minderpreis für Plattform mit Kautschukboden**
Mehr- bzw. Minderpreis für Plattform mit Kautschukboden
belegt
Farbe / Dekor nach Wahl des AG aus Herstellerpalette

Bei Minderpreis bitte negativen Wert eintragen !!!
Menge: 1,000 psch
Kostengruppe DIN 276 2018-12: 461

**1.4 Abnahme durch TÜV bzw. Sachverständigen**
Menge: 1,000 psch
Kostengruppe DIN 276 2018-12: 469

**1.5 Einlagerungskosten für Bauverzögerung**
Einlagerungskosten für Bauverzögerung

Abrechnung pro KW
Menge: 1,000 Wo
Kostengruppe DIN 276 2018-12: 461

### 2 Wartung

**2.1 Systemwartung 1 x jährlich**
Systemwartung 1 x jährlich
Der Austausch von Verschleißteilen ist nicht enthalten und wird gesondert abgerechnet.
Gewährleistung für alle eingebauten Teile wird auf 5 Jahre verlängert
Menge: 1,000 Jr
Kostengruppe DIN 276 2018-12: 461

### 3 Taglohnarbeiten

*Hinweis: Taglohnarbeiten dürfen nur nach erfolgter Rücksprache*
Taglohnarbeiten dürfen nur nach erfolgter Rücksprache mit der Bauleitung (Architekt) ausgeführt werden.
Alle Arbeiten sind in entsprechenden Taglohnnachweisen schriftlich festzuhalten. Rapporte müssen innerhalb 5 Tagen nach Leistungserbringung der Bauleitung vorgelegt werden.

**3.1 Facharbeiter oder Gleichgestellte**
Menge: 4,000 h
Kostengruppe DIN 276 2018-12: 499

**3.2 Arbeiter, Helfer oder Gleichgestellte**
Menge: 2,000 h
Kostengruppe DIN 276 2018-12: 499
